# Trockenbau DG
Angebotsaufforderung (GAEB 90, DA83)
Währung: EUR

## Trockenbau
Datum: 17.02.25

### Titel 1 Baubeschreibung

*Hinweis*
Baubeschreibung
Das oben genannte Grundstück befindet sich in zentraler
Lage im Bezirk Charlottenburg-Wilmersdorf in der Nähe
des Fehrbelliner Platzes. Es ist mit einem
fünfgeschossigen Vorderhaus mit Seitenflügel und
Gartenhaus bebaut. Das Dach ist in allen Gebäudeteilen
als Berliner Dach ausgebildet. Das Dachgeschoss des
Vorderhauses wurde zu Beginn der 90er-Jahre des 20.
Jahrhunderts ausgebaut. Die Baugenehmigung Nr. 280/92
ist vom 24.02.1992. Es erfolgte eine bauaufsichtliche
Abnahme am 28.09.1993.

Die Erschließung des Dachgeschosses erfolgt über das
Treppenhaus im Vorderhaus. Ein weiteres Treppenhaus
befindet sich im Seitenflügel. An dieses ehemalige
Dienstbotentreppenhaus ist die linke Wohnung des
Dachgeschosses angeschlossen.

Der erste Hof wird über eine Durchfahrt von der
Brandenburgischen Straße erschlossen, eine weitere
Durchfahrt zum 2. Hof besteht im Quergebäude.
Das Gebäude ist vollständig vermietet.

Entwurf/Anstehende Maßnahmen

Es wurde festgestellt, dass der Dachstuhl durch
eindringendes Regenwasser über langen Zeitraum sowie
durch entstandenen Pilzbefall so stark geschädigt ist,
dass eine Sanierung im Bestand nicht möglich ist.

Daher soll der Dachstuhl vollständig abgebrochen werden
und durch einen neuen Dachstuhl in der bestehenden
Kubatur ersetzt werden. Die Mieter der drei
Dachgeschosswohnungen werden für den Zeitraum der
Baumaßnahme umgesetzt. Nach Sanierung des Daches können
die Mieter ihre Wohnungen wieder beziehen.

Die vorhandenen drei Wohnungen im Dachgeschoss mit
Größen von 59, 95 und 136 m² bleiben erhalten. Die
brandschutztechnischen Belange bleiben durch die
Maßnahmen unberührt. Es kann weiterhin über
Rettungsfenster von der Brandenburgischen Straße
angeleitert werden.

Dach

Der vorhandene Dachstuhl wird vollständig abgebrochen,
da er sehr stark geschädigt ist, und fachgerecht
entsorgt. Der Dachstuhl wird als neuer Dachstuhl aus
imprägnierten Hölzern geliefert und aufgestellt. Die
Kubatur des Dachstuhls wird dabei gegenüber dem alten
Dachstuhl nicht verändert.

Die vorhandenen Dachgauben zur Straße sowie zum ersten
Hof werden nach Neuerrichtung des Dachstuhls in der
alten Kubatur wiederhergestellt.
Das vorhandene Gesims über dem 4. OG soll generell
erhalten bleiben.

Die Belichtung der Wohnungen erfolgt außer über die
Fenster der Gauben über Dachflächenfenster
unterschiedlicher Größe.

Neben den Dachflächenfenstern werden auch einige
Lichtkuppeln angeordnet, um eine zusätzliche Belichtung
zu ermöglichen. Das Treppenhaus des Vorderhauses erhält
eine eckige Lichtkuppel als Rauch-Wärme-Abzug mit
Auslösung im Erdgeschoss und auf dem obersten
Treppenpodest.

Die Wärmedämmung zwischen den Sparren der
Steildachflächen wird gemäß Wärmeschutznachweis
dimensioniert. Sie wird hinterlüftet, die Unterseiten
werden mit GK-Platten auf Metallunterkonstruktion
verkleidet. Die Flachdachbereiche erhalten eine
Auf-Sparren-Dämmung.

Alle hof- und straßenseitigen Schrägdachflächen des
Vorderhauses und des Seitenflügels werden mit
Tondachziegeln neu eingedeckt. Alle Dachrinnen, Kehlen,
Wandanschlüsse, Fensterbleche, Überhänge und Fallrohre
werden in Titanzink ausgeführt.

Bauhaupt/Zimmerer Decke
In welchem Umfang die Deckenbalken über 4. OG verstärkt
werden müssen, ist im Vorfeld nicht abzuklären, da die
Wohnungen vermietet sind. Die Deckenbalken wurden im
Rahmen des Dachgeschossausbaus Anfang der 90er-Jahre
verstärkt. Nach Abschluss der Abrissarbeiten werden die
Deckenbalken und Verstärkungen vom Statiker überprüft
und ggf. neue Verstärkungen gerechnet.
Bei den im Leistungsverzeichnis angegebenen Massen für
die Deckenbalkenverstärkungen handelt es sich um
Schätzungen.

Schornsteine
Die vorhandenen Schornsteine bleiben erhalten.

Durchfahrten
Die Gebäude Brandenburgische Strasse 73 und das
Nachbargebäude Brandenburgische Strasse 72 werden über
je eine Durchfahrt erschlossen. Deren Abmessungen sind
wie folgt:

Brandenburgische Strasse 73
vorne Breite 2,30 m, Höhe 2,80 m
mitte Breite 2,27 m, Höhe 3,55 m
hinten Breite 2,30 m, Höhe 3,50 m

Leichte Trennwände
Alle Innenwände der Dachgeschosseinheiten werden als
leichte GK-Wände ausgebildet, auch die
Wohnungstrennwände. Alle Wandoberflächen sind in der
Regel doppelt beplankt.
An den Brandwänden werden innen zusätzlich
Vorsatzschalen aus Platten auf Calciumsilikat-Basis
angebracht.

Rüstung/Baustelleneinrichtung
Das Gebäude wird straßen- und hofseitig mit einer
1,00m-Rüstung eingerüstet. Es befindet sich ein
Treppenturm auf dem Hof. Das Gebäude wird mit einem
Wetterschutzdach überspannt.

An der Brandenburgischen Strasse wurde eine
Baustelleneinrichtungsfläche über die gesamte
Grundstücksbreite im Bereich der Parkplätze beantragt.
Weitere kleinere Flächen sind auf dem Hof vorhanden.

Es wird ein Baustellenaufzug für Materialtransport ohne
Personenbeförderung Nutzlast: 500 Kg gestellt.

### Titel 2 Allgemeine Vorbemerkungen

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B) ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Die Ausarbeitung und Abgabe eines Angebotes begründet
keinen Anspruch auf Vergütung oder Auftragserteilung.

*Hinweis*
Nachunternehmerleistungen sind gesondert als solche
bekannt zu geben. Die ganze oder teilweise Weitergabe
eines erteilten Auftrags an Dritte berechtigt den
Auftraggeber zu sofortigem Auftragsentzug, sofern keine
vorherige Genehmigung erteilt wurde.

*Hinweis*
Für Leistungen, die ohne schriftlichen Auftrag
ausgeführt werden, besteht kein Anspruch auf Vergütung.

*Hinweis*
Die im Angebot enthaltenen Einheitspreise sind
unveränderliche Festpreise. Sie gelten für fix und
fertig montierte Arbeiten, einschl. solcher
Nebenleistungen, ohne die eine gebrauchsfertige
Übergabe nicht erfolgen kann sowie aller Gebühren.

*Hinweis*
Alle Absteckungen und Messungen zur vertragsgemäßen
Erfüllung der Leistungen unterliegen der
ausschließlichen Verantwortung des Auftragnehmers.
Abweichungen in den Zeichnungen und der
Baubeschreibung, die sich bei der Ausführung ergeben,
sind der Bauleitung zwecks Klärung sofort mitzuteilen.

*Hinweis*
Mehr- oder Minderpreise gegenüber der in der
Ausschreibung vorgesehenen Massen werden nur zu den
Einheitspreisen des Angebots vergütet bzw. abgezogen.

*Hinweis*
Sollten Leistungen erforderlich werden, die nicht im
Angebot enthalten sind, so ist vor deren Beginn ein
Nachtragsangebot mit den in Frage kommenden Massen,
Einheitspreisen und Endsummen einzureichen.

*Hinweis*
Die Sicherung der bauseitigen und eigenen Lieferungen
auf der Baustelle sowie die Sicherung von Werkzeugen,
Maschinen, Gerüsten und der gesamten
Baustelleneinrichtung geht ausschließlich zu Lasten des
Auftragnehmers. Ersatzansprüche bei Verlust werden vom
Bauherrn oder der Bauleitung nicht anerkannt. Die
Sicherung erstreckt sich bis zur Abnahme bzw. Übergabe.

*Hinweis*
Die verkehrspolizeilichen Sicherungsvorschriften sind
besonders zu beachten. Gemeint sind ausreichende
Beleuchtung von provisorischen Verkehrszeichen und der
Baustellenbegrenzung unter Verwendung blendungsfreier
Lampen.

*Hinweis*
Erforderliche Genehmigungen für die Lagerung von
Baustoffen, Baustelleneinrichtung, Nutzung von
Strassenland usw. für Container sind vom Auftragnehmer
bei den zuständigen Behörden frühzeitig einzuholen, die
Kosten hierfür trägt der Auftragnehmer.

*Hinweis*
Der Auftragnehmer hat, soweit nichts anderes vereinbart
ist, ohne besondere Vergütung für die Dauer der Bauzeit
alle Schutzmaßnahmen zu treffen, die zur Sicherung
Dritter auf der Baustelle und Ihrer Umgebung (Nachbarn)
erforderlich sind und die Schutzvorrichtungen solange
bestehen zu lassen, bis jede Gefärdung von Personen und
Sachen ausgeschlossen ist.

*Hinweis*
Etwa anfallende Stundenlohnarbeiten werden nur
vergütet, wenn eine Auftragserteilung durch die
Bauleitung vorliegt.

*Hinweis*
Aller bei der Ausführung der in den Leistungstexten
beschriebenen Arbeiten anfallende Bauschutt ist aus dem
Gebäude zu schaffen und abzufahren, einschl. aller
Kippgebühren, auch wenn dies nicht ausdrücklich erwähnt
wird.

*Hinweis*
Durch den Auftragnehmer verursachte Beschädigungen und
Verunreinigungen von Strassen- und Platzland sind,
soweit sie die Sicherung des öffentlichen Verkehrs oder
den Baustellenverkehr selbst beeinträchtigen, von ihm
während der Durchführung der Vertragsleistungen ohne
besondere Vergütung laufend zu beseitigen.

*Hinweis*
Der Auftragnehmer hat dafür zu sorgen, dass Hydranten,
Absperrschieber, Entwässerungs- und sonstige
Abdeckungen frei zugänglich gehalten werden. Die von
den zuständigen Betrieben und Verwaltungen zum Schutz
von Leitungen und Einrichtungen getroffenen
Bestimmungen sind zu beachten.

*Hinweis*
Durch den Bauherrn werden Bauwasser und Baustrom zur
Verfügung gestellt, an deren Kosten sich der AN
beteiligt. Die vom Auftragnehmer zu tragende Umlage für
Bauwasser und Baustrom beträgt je 0,25 % der
Bruttoschlussrechnungssumme.

### Titel 3 Technische Vorbemerkungen

*Hinweis*
Technische Vorbemerkungen Trockenbau

*Hinweis*
Die Baustelleneinerichtung für die Trockenbauarbeiten
ist nicht gesondert ausgeschrieben. Die Kosten für die
Baustelleneinrichtung sind in die Einheitspreise
einzukalkulieren.

*Hinweis*
Die Ausführung der Trockenbauarbeiten gemäß DIN 18 350
sind alle weiteren, im Rahmen dieser Arbeiten geltenden
einschlägigen DIN-Vorschriften, Normen und
Herstellervorschriften in ihrer jeweils gültigen
Fassung zugrunde zu legen.

*Hinweis*
Vorgezogene und nachträgliche Ausführung von
Teilleistungen werden nicht gesondert vergütet.

*Hinweis*
Befestigungsmittel jeglicher Art müssen nichtrostend
sein.

*Hinweis*
Sämtliche Transporte und Gerüste, auch von mehr als 2 m
Höhe, sind mit den Einheitspreisen abgegolten, sofern
im LV nichts anderes ausgeführt wird.

*Hinweis*
Unterkonstruktionen sind fluchtgerecht herzustellen,
sämtliche erforderlichen Unterfütterungen sind mit den
Einheitspreisen abgegolten.

*Hinweis*
Sämtliche Bauteile sind entsprechend den technischen
Vorgaben und Richtlinien der Systemhersteller
auszubilden.

*Hinweis*
Das Anbringen von Eckschutzschienen, Trenn-, Abschluss-
und Fugenprofilen; sofern im LV nicht anders erwähnt,
sowie die dauerelastische Verfugung ( streichfähig) von
Anschlüssen jeglicher Art sind nach Weisung der
Bauleitung auszuführen und mit den Einheitspreisen
abgegolten.

*Hinweis*
Dämmungen sind flächen- und fugendicht zu verlegen.
Mehrlagige Dämmung ist mit versetzten Stößen zu
verlegen.

*Hinweis*
Dampfsperren sind fugendicht an Rohrdurchführungen und
Durchdringungen anzuarbeiten. Folienstöße sind mit
mindestens 15 cm Überdeckung auszuführen. Die
Anschlüsse sind mit Alu-Klebeband herzustellen.

*Hinweis*
Alle Oberflächen sind malerfertig herzustellen, d. h.
dreimaliges spachteln und anschließendes schleifen der
Flächen. Die Oberflächenqualität muss Q 3 entsprechen.

### Titel 4 Trockenbauarbeiten

**4.10 Metallständerwände 125 mm**
Gipskarton-Metallständerwände unter Verwendung von
Metallprofilen 75/0,6 mm, beidseitig doppelt beplankt,
herstellen und die Flächen malerfertig spachteln,
einschl. aller Wand-, Boden- und Deckenanschlüsse nach
Herstellervorschrift.

Dämmung:  70 mm Mineralwolle
Beplankung:  beidseitig 2 x 12,5 mm Gk-Platten
Einbauort:  Im gesamten DG
Anmerkung:  einschl. dauerelastischer Verfugung
Analge:  9.001
Menge: 140,000 m²

**4.20 Metallständerwände 150 mm**
Gipskarton-Metallständerwände in Einzelflächen unter
Verwendung von Metallprofilen 100/0,6 mm, beidseitig
doppelt beplankt, herstellen und die Flächen
malerfertig spachteln, einschl. aller Wand-, Boden- und
Deckenanschlüsse nach Herstellervorschrift.

Dämmung:  100 mm Mineralwolle
Beplankung:  beidseitig 2 x 12,5 mm Gk-Platten
Anmerkung:  einschl. dauerelastischer Verfugung
Menge: 20,000 m²

**4.30 Wohnungstrennwand mit Windbock**
Gipskarton-Metallständerwände unter Verwendung von 2
Lagen Metallprofilen 75/0,6 mm, beidseitig doppelt
beplankt, herstellen und die Flächen malerfertig
spachteln, einschl. aller Wand-, Boden- und
Deckenanschlüsse nach Herstellervorschrift.

Dämmung:  2 x 50 mm Mineralwolle
Beplankung:  beidseitig 2 x 12,5 mm Gk-Platten
Windbock:  Stahlprofile 60 x 60 mm
Anmerkung:  einschl. dauerelastischer Verfugung
  Als Wandkonstruktion im Bereich von
  Windböcken
Analge:  9.003
Menge: 28,000 m²

**4.40 Wohnungstrennwand**
Gipskarton-Metallständerwände als Wohnungstrennwand
unter Verwendung von 2 Lagen Metallprofilen 75/0,6 mm,
beidseitig doppelt beplankt, herstellen und die Flächen
malerfertig spachteln, einschl. aller Wand-, Boden- und
Deckenanschlüsse nach Herstellervorschrift.

Dämmung:  2 x 50 mm Mineralwolle
Beplankung:  2 x 12,5 mm Gk-Plattten
Anmerkung:  einschl. dauerelastischer Verfugung
Anlage:  9.004
Menge: 20,000 m²

**4.50 Gk-Vorsatzschale Drempel Strasse**
Gk-Vorsatzschale bestehend aus Metallständerprofilen,
Wärmedämmung, Dampfbremse und Beplankung herstellen.

Dämmung:  100 mm
Profil:  100/0,6 mm
Beplankung:  2 Lagen 12,5 mm Gk
Anmerkung:  Drempel Straße
16,00 x 1,00
Menge: 16,000 m²

**4.60 Gk-Vorsatzschale Gauben zum Hof**
Gk-Vorsatzschale bestehend aus Metallständerprofilen,
Wärmedämmung, Dampfbremse und Beplankung herstellen.

Dämmung:  50 mm Holzfaserdämmplatten WLG042
Profil:  Lattung 60/40 mm
Beplankung:  2 Lagen 12,5 mm Gk
Anmerkung:  Große Gauben zum Hof
Anlage:  9.006
Menge: 63,000 m²

**4.70 GK-Vorsatzschale Bäder**
Gk-Vorsatzschale bestehend aus Metallständerprofilen,
Wärmedämmung, Dampfbremse und Beplankung herstellen.

Dämmung:  50 mm Holzfaserdämmplatten WLG042
Profil:  50/0,6 mm
Beplankung:  2 Lagen 12,5 mm Gk
Anmerkung:  Bad DG links
Menge: 11,000 m²

**4.80 Innendämmung Brandwände**
Innendämmung bestehend aus einer Dämmplatte auf
Calciumsilikat-Basis liefern, aufbringen und
vollflächig 2-lagig verspachteln

Stärke:  40 mm
Fabrikat:  Epatherm Wohnklimaplatte o. glw.
Anmerkung:  Brandwände und Wände zum Lichtschacht
Menge: 75,000 m²

**4.90 Innendämmung Schornsteine**
Innendämmung bestehend aus einer Dämmplatte auf
Calciumsilikat-Basis liefern, aufbringen und
vollflächig 2-lagig verspachteln, einschl. Grundierung

Stärke:  40 mm
Fabrikat:  Epatherm Wohnklimaplatte o. glw.
Anmerkung:  Schornsteine
Menge: 42,000 m²

**4.100 Zulage Eckausbildung**
Zulage zur vorgenannten Positon für die Ausbildung
einer Aussenecke
Menge: 60,000 m

**4.110 Innenverkleidungen Gauben zur Strasse**
Herstellen, liefern und montieren einer
Innenverkleidung von Dachgauben an den Seitenwänden und
der Decke aus GK-Platten, Holzlattung und Dämmung

Dämmung:  50 mm Holzfaserdämmplatten WLG042
Profil:  Lattung 60/40 mm
Beplankung:  2 Lagen 12,5 mm Gk
Breite der Gaube:  ca. 2,00 m
Höhe der Gaube  ca. 1,80 m
Dachneigung:  3°
Anmerkung:  An der Brandenburgische Strasse
Anlage:  9.011
Menge: 2,000 St

**4.120 Zulage Wandende**
Zulage zu den Wandpositonen für die Ausbildung eines
frei stehenden Wandendes

Anmerkung:
4 x 3,10 m
Menge: 12,400 m

**4.130 Zulage GKI**
Zulage je m² Beplankungsfläche für die Verwendung von
GKI-Platten (Feuchtraumplatten) anstatt Gk-Platten

Anmerkung:  in den Bädern
Menge: 100,000 m²

**4.140 Zulage doppelte Beplankung**
Zulage für eine einseitige doppelte Beplankung
Menge: 10,000 m²

**4.150 Türöffnungen in Gipskarton-Metallständerwänden**
Türöffnungen in Gipskarton-Metallständerwänden
herstellen

Breite:  ca. 90 cm
Höhe:  ca. 2,20 m
Menge: 7,000 Stk

**4.160 Gk-Unterdecken Flachdachflächen**
Gipskarton-Unterdecken in den Flachdachflächen unter
Verwendung von Federschienen 30 mm herstellen und die
Flächen malerfertig spachteln, einschl. Dämmung,
Dampfbremse und aller Anschlüsse an angrenzende
Bauteile

Dämmung:  40 mm Mineralwolle
Beplankung:  12,5 mm GK
Anmerkung:  Wie OSB-Platte minus Bäder
Anlage:  9.016
Menge: 175,000 m²

**4.170 Gk-Unterdecken Bäder**
Gipskarton-Unterdecken unter Verwendung von
Stahlblechprofilen herstellen und die Flächen
malerfertig spachteln, einschl. Dämmung, Dampfbremse
und aller Anschlüsse an angrenzende Bauteile

Abhänghöhe:  10 bis 20 cm
Dämmung:  40 mm Mineralwolle
Beplankung:  12,5 mm GKI
Anmerkung:  Bäder
6,47+5,56+7,74 m²
Menge: 20,000 m²

**4.180 Gk-Unterdecken Schrägdachflächen**
Gipskarton-Unterdecken in den Schrägdachflächen unter
Verwendung von Federschienen 30 mm herstellen und die
Flächen malerfertig spachteln, einschl. Dämmung,
Dampfbremse und aller Anschlüsse an angrenzende
Bauteile

Dämmung:  40 mm Mineralwolle
Beplankung:  2 x 12,5 mm GK
Anlage:  9.018
Menge: 106,000 m²

**4.190 Mineralische Dämmung zwischen Sparren**
Mineralfaserdämmung d= 200 mm WLG 35 liefern und
einbauen

Fabrikat:  ISOVER o. glw.
Anmerkung:  Massen wie Aufsparrendämmung
Anlage:  9.019
Menge: 106,000 m²

**4.200 Dampfbremse**
Dampfbremsfolie einschl. aller Anschlüsse an Bauteile
liefern und einbauen

Fabrikat:  Superglass Typ Superfol o. glw.
Anmerkung:  Steildachflächen
Menge: 106,000 m²

**4.210 Dachflächenfenster einfassen**
Dachflächenfenster mit Gipskarton einfassen

Fabrikat:  Velux
Typ:  GTU/GTL SK 10
Abmessung:  106/140 cm
Oberfläche innen:  kunststoff
Dachneigung:  ca. 43°
Beplankung:  15 mm GKF
Anmerkung:  Dachausstiegsfenster
Menge: 2,000 Stk

**4.220 Fensterlaibungen einfassen**
Fensterlaibungen mit Gipskarton GK 12,5 mm einfassen

Tiefe:  ca. 15 cm
Anmerkung:  Dachterrassenfenster, Gabenfenster
Menge: 35,000 m

**4.230 RWA-Anlage einfassen**
Lichtkuppeln als Rauchableitungsöffnung
z.B. Lamilux Lichtkuppel F100 W oder gleichwertig mit
Gipskarton feuerbeständig einfassen

Nenngröße:  120x120 cm,
Kuppel:  4-schalig
Beplankung:  2 x 15 mm GKF
Anmerkung:  RWA-Anlagen im Treppenhaus VH und SF
Menge: 2,000 Stk

**4.240 Lichtkuppeln einfassen**
Flachdachfenster bestehend aus wärmegedämmtem
Aufsatzkranz für Bitumen-Anschluss,
2-fach-Sonnenschutzverglasung mit Einfaßrahmen mit
Gipskarton einfassen

Abmessungen:  80/80 cm
Fabrikat:  Lamilux o. glw.
Menge: 6,000 Stk

**4.250 Revisionstüren**
Revisionstüren aus verzinktem Stahlblech 20 x 20 cm
liefern und einbauen, einschl. Einsteckschlüssel

Anmerkung:  DG
Menge: 1,000 Stk

**4.260 Revisionstüren Fliesen**
Revisionstüren mit Magnet zum Überfliesen aus
verzinktem Stahlblech 20 x 20 cm liefern und einbauen

Anmerkung:  Bäder
Menge: 3,000 Stk

**4.270 Installationvorwand**
Installationsvorwand mit Ablage in den Bädern einschl.
Dampfsperre und Dämmung herstellen

Beplankung:  2 Lagen 12,5 mm GKI
Höhe:  ca. 1,50 m
Tiefe:  ca. 25 cm
Menge: 7,000 m

**4.280 Installationsschächte 35/70**
2-seitige Installationsschächte mit Unterkonstruktion,
Dämmung, einfacher Beplankung und Eckschutzwinkel
herstellen und die Flächen malerfertig spachteln,
einschl. aller Wand-, Boden- und Deckenanschlüsse

Abwicklung:  ca. 35 x 70 cm
Dämmung:  40 mm
Beplankung:  12,5 mm GKI-Platten
Anmerkung:  In allen Bädern
Menge: 9,000 m

**4.290 2-seitige Abkofferung 30/20**
2-seitige Abkofferungen von Pfetten mit
Unterkonstruktion, Dämmung, einfacher Beplankung und
Eckschutzwinkel herstellen und die Flächen malerfertig
spachteln, einschl. aller Wand- und Deckenanschlüsse

Abwicklung b/h:  ca. 30 x 20 cm
Dämmung:  40 mm
Beplankung:  12,5 mm GK
Anmerkung:  Achse 4
Menge: 20,000 m

**4.300 2-seitige Abkofferung 30/20**
2-seitige Abkofferungen von Pfetten mit
Unterkonstruktion, Dämmung, einfacher Beplankung und
Eckschutzwinkel herstellen und die Flächen malerfertig
spachteln, einschl. aller Wand- und Deckenanschlüsse

Abwicklung b/h:  ca. 30 x 20 cm
Dämmung:  40 mm
Beplankung:  12,5 mm GK
Anmerkung:  Achse 2
Menge: 3,300 m

**4.310 3-seitige Abkofferung 30/20**
3-seitige Abkofferungen von Pfetten mit
Unterkonstruktion, Dämmung, einfacher Beplankung und
Eckschutzwinkel herstellen und die Flächen malerfertig
spachteln, einschl. aller Wand- und Deckenanschlüsse

Abwicklung b/h:  ca. 30 x 20 cm
Dämmung:  40 mm
Beplankung:  12,5 mm GK
Anmerkung:  Achse 3 und 2
Menge: 11,000 m

**4.320 3-seitige Abkofferung 30/20**
3-seitige Abkofferungen von Pfetten mit
Unterkonstruktion, Dämmung, einfacher Beplankung und
Eckschutzwinkel herstellen und die Flächen malerfertig
spachteln, einschl. aller Wand- und Deckenanschlüsse

Abwicklung b/h:  ca. 30 x 20 cm
Dämmung:  40 mm
Beplankung:  12,5 mm GK
Anmerkung:  Schräge Achse linke Wohnung
Menge: 6,000 m

**4.330 3-seitige Verkleidungen Stiele**
Dreiseitige Verkleidungen von Holzstielen 14/14 cm aus
GK 12,5 mm herstellen

Abmessungen:  ca. 20/30 cm
Anmerkung:  Achsen 2, 3 und 4
Menge: 22,000 m

**4.340 4-seitige Verkleidungen Stiele**
Dreiseitige Verkleidungen von Holzstielen 14/14 cm aus
GK 12,5 mm herstellen

Abmessung:  ca. 30/30 cm
Anmerkung:  Achse 2
Menge: 3,000 m

**4.350 Holztraversen**
Holztraversen für wandhängende Lasten liefern und
einbauen
Menge: 8,000 m

**4.360 Wand- und Deckenöffnungen**
Öffnungen in Wänden und Decken für die haustechnischen
Installationen in unterschiedlichen Dimensionen
herstellen
Menge: 60,000 St

**4.370 Eckschutzschienen**
Liefern und montieren von Eckschutzschienen an den vor
genannten Wänden und Vorsatzschalen
Menge: 190,000 m

**4.380 Pauschale Rüstung**
Pauschale für alle Rüstungen höher als 2,00 m, die zur
Montage der Gk-Konstruktionen in den Dachschrägen und
an den Brandwänden benötigt werden.
Menge: 1,000 psch

**4.390 Stunden**
Stunden eines Facharbeiters auf Anweisung der
Bauleitung
Menge: 20,000 Stk

USt %: 19,00
